# generalsanierung dreifachturnhalle fürstenstein
Angebotsaufforderung (GAEB 90, DA83)
DV-Nummer: 210201
Eröffnung: 21.05.26
Währung: EUR
Auftraggeber: Gemeinde Fürstenstein, Vilshofener Str. 9, 94538 Fürstenstei

## Wandverkleidungen- Prallwand und Einbaut
Datum: 06.05.26

*Hinweis*
Die Maßnahme wird aus verschiedenen Förderprogrammen
finanziert. Aus diesem
Grund ist die Ausschreibung in die nachfolgenden
Förderbereiche gegliedert:
Los 01 - Bundesförderung (Turnhalle C)
Los 02  Städtebauförderung (Kulturzentrum, Jugendräume)
>Hinweis: Dieses Los enthält keine Leistungen des
vorliegenden Gewerks.
Los 03  FAG (Turnhallen A und B, Sanitärbereiche,
Umkleiden)
Los 04  FAG + 15 % (Nachmittagsbetreuung)
> Hinweis: Dieses Los enthält keine Leistungen des
vorliegenden Gewerks.
Los 05  Übergeordneter Bereich
Infolge dieser Gliederung ist es erforderlich,
inhaltlich gleiche Leistungspositionen
mehrfach, jeweils zugeordnet zu unterschiedlichen
Förderbereichen, auszuweisen.
Die ausgewiesenen Mengen sind jedoch insgesamt zu
betrachten, da die Maßnahme
in einem einheitlichen und zusammenhängenden
Ausführungsvorgang realisiert wird.
Entsprechend sind Mindermengenzuschläge nicht
anzusetzen, auch wenn in einzelnen
Förderbereichen geringere Mengen ausgewiesen sind, die
isoliert betrachtet eine
solche Zuschlagskalkulation zulassen würden.
Im Titel 05 werden die allgemeinen Leistungspositionen
aufgeführt, die den
Förderbereichen jeweils anteilig zugeordnet werden
können.
Die Maßnahme wird in einem Bauabschnitt durchgeführt
und im Gesamten vergeben.
Die Abrechnung erfolgt jedoch nach Teillosen mit
einzelnen Rechnungen pro Los.

*Hinweis*
Die im folgenden beschriebenen
Positionen beschreiben eine
flächenelastische Prallwand  gem. DIN
18032-1,DIN V 180323-3, DIN 18032-7
aktuellste Fassung, welche umlaufend im
Bereich der Turnhalle bis zu einer Höhe
von 270cm ausgeführt werden soll.

Der Nachweis über die Erfüllung der Anforderungen nach
den og. DIN Vorschriften
muss durch ein Prüfzeugniss eines qualifizierten,
neutralen Prüfinstistutes
nachgewiesen werden. Der Kraftabbau ist speziell für
das ausgeschriebene
Verkleidungsgsmaterial und das geforderte
Montageraster nachzuweisen.

Dem Angebot sind beizufügen:
Prüfzeugnis nach
>DIN 18032-7
>DIN 18032-3
gem. Anforderungsprofil der GUV Richtlinien (BAGUV)
> verbindliche Systemskizzen mit genauen Maßangaben

Alle Kanten innerhalb der Wandbekleidungen,
einschließlich
Verleistungen,Nischenbekleidungen, Sockel- und
Abrollbretter sind
abzufasen.Berührbare Außenkanten und Ecken sind mind.
im Radius 10mm
abzurunden.Offene Fugen müssen kleiner 8mm bzw. größer
25mm sein. Die
Anforderungen der Unfallverhütungsvorschriften für
Schulen und Sportstätten in der
aktuellsten Fassung sind zwingend zu beachten und
einzuhalten.

In alle EP der folgenden Positionen sind notwendige
Gerüste, Hebewerkzeuge die für
die Erstellung der Prallwand notwendig sind (H=240cm
über OKFFB)
miteinzukalkulieren.

Untergrund Prallwände
Bestandswände aus Mauerwerk und/oder Stahlbeton

Die Unterkonstruktionen der Prallwände sind auf die
unterschiedliche erforderlichen
Abstände zu den og. Untergründen/Gegegebenheiten
anzupassen, die dafür
notwendigen Aufwendungen sind in die jeweuligen EP
miteunzukalkulieren und
werden nicht separat vergütet. Dazu wird dem LV eine
vermaßte Grundrissplanung
beigefügt.

Anlage zum LV:
- Plananlage gem. Planliste
- schematische Schnitt Teleskoptribünenanlage
- Schallschutzgutachten
- Brandschutz

Ausführung: Montage vor Ort vorraussichtlich ab KW
45/2026
Erstellung Aufmass durch AN umgehend nach
Auftragserteilung durch AG

### Los 01 1 Bundesförderung (Turnhalle C)

#### Bereich 01.01 Prallwand

**01.01.1 Akustikdämmung liefern und einbauen d=40mm**
Akustikdämmung aus Mineralfaser, nicht brennbar,
liefern und
montieren. Ein Abkippen der Dämmung ist durch eine
Abkippsicherung bzw. Befestigung auf der rückseitigen
Bestandswand zu verhindern und einzukalkulieren, inkl.
aller
Befestigungsmittel.

Dicke: 40 mm
Brandklasse: A1 (DIN EN 13501)
Einbauhöhe: bis 2.700 mm über OKFF
Unergrund: Mauerwerk, Stahlbeton
Raumgewicht:15kg/m³
längenbez. Stömungswiderstand: 5 bis 8 kPa s/m2

angebotenes Produkt '.........'

Auf den umlaufenden Wänden sind bauseitg
Elektrokabelkanäle
- Abmessungen 30x24mm-  montiert, das Anarbeiten an
diese
Känäle ist in den EP miteinzukalkulieren. Es sind ca.
5 Stk
dieser Kabelkanäle pro Wandseite bauseitig montiert.
Menge: 105,400 m²

**01.01.2 Prallwandunterkonstruktion normal entflammbar**
liefern und montieren einer Unterkonstruktion für die
in der
nachfolgenden Position beschriebenen
Prallwandverkleidung
zur Herstellung einer flächenelastischen Prallwand
nach DIN
18032-1, DIN 18032-3, Unterkonstruktion im
erforderlichen
Raster, lot- und fluchtgerecht, inkl. aller
Befestigungsmittel und
Winkel, herstellen.

Konstruktionstiefen: bis 150mm
Einbauhöhe: 270cm über OKFFB
Wanduntergrund: Mauerwerk/Stahlbeton

Eine Kopie des Prüfzeugnisses (ballwurfsicher und
Kraftabbau)
für die Eignung im Anwendungsfall ist dem Angebot
zwingend
beizulegen.

Die Abbrechnung der Verkleidung erfolgt in einer
separaten
Position. Der erforderliche Mehraufbau für den Bereich
der
Sprossenwandanordnung ist ebenfalls in einer separten
Position
zu kalkulieren.
Menge: 105,400 m²

**01.01.3 Zulage Anpassung Unterkonstruktion**
Zulage für das Anpassen der Unterkonstruktion, inkl.
aller
Metallwinkelaufständerungen an Wandtiefen bis 270mm

Angegeben ist die Wandfläche welche als Zulage zur Pos.
01.01.2 mit einer erhöhten Unterkonstruktion
auszuführen ist.
Menge: 69,900 m²

**01.01.4 Wandverkleidung nordische Fichte**
Prallwandverkleidung aus 18mm Fichtepaneelen, Breite
von
40-95mm,unbehandelt, verdeckte umlaufende Befestigung,
Paneele umlaufend genutet mit mit Hilfe von Krallen
unsichtbar
auf Unterkonstruktion befestigt.

Holzqualität: Sortierung A nach DIN 68126
Längskanten: gerundet gem. GUV Schulen
Paneelausrichtung: vertikal
Fugenbreite ca. 5mm /max 7mm gem. GUV
Oberfläche: unbehandelt
Menge: 105,400 m²

**01.01.5 Akustikfilz**
Mineralfaserfreier Akustikfilz für Wand und
Deckenssysteme
liefern und vollflächig dauerhaft an der
Unterkonstruktion der
Prallwand befestigen, Farbe schwarz, Flächengewicht ca.
350g/m², Brandklasse B 1, inkl. aller Materialien und
Nebenleistungen.
Der Akustikfilz ist ebenfalls im Bereich der Tor- udn
Türanlagen
auszuführen.
Menge: 105,400 m²

**01.01.6 Zulage bekleiden von Sporthallentüren 1 flüglig**
*** Bezugsbeschreibung
Zulage zur Pos. 01.01.4 für die Ausstattung der
1flügligen
Sporthallenzugangstüren (Siehe Tiele 02 Einbauten)  im
System
der angrenzenden Prallwandverkleidung, inkl. aller
Materilaien
Anschnitt und Kantenausführungen.

Abmessungen
Breite bis 130cm
Höhe bis 220cm
Menge: 1,000 Stk

**01.01.7 Zulage bekleiden von Sporthallentüren 2 flüglig**
*** wie Position 01.01.6
zweiflüglige Sporthallentüren

Abmessungen
Breite bis 200cm
Höhe bis 250cm
Menge: 1,000 St

**01.01.8 Zulage bekleiden von Geräteraumtoren**
*** wie Position 01.01.6
für die Ausstattung des Geräteraumtores

Abmessungen:
Breite: 365cm
Höhe 220cm
Menge: 2,000 Stk

*Hinweis*
Bauseits wir eine Teleskoptribünenanlage mit 240
Sitzplätzen
ausgeführt. Diese Teleskoptribünenanlage wird an der
Nordseite der Halle ausgeführt und besteht aus 2
Reihen mit
einer Klappsitzbank.
Die Tribünenanlage unterteilt sich in folgenden 4
Bereiche:

A- mobile Aufsteckbande für Spielbetrieb: 2 teilig
B- audfahrbarer Tribünenbereich: 2 Reihig a 1
Plattenreihe
C - Geländer hallenseitig: 4 teilig
C1- Geländer Laufwegseitig: 3teilig

Das Material für die Bereich A - B - C - C 1 werden in
den
nachfolgenden Postionen beschrieben. Das
Plattenmaterial
muss zu Montagebeginn, voraussichtlich März 2027 dem
Tribünenbauer zur Verfügung stehen.

Die Planung der Platten und die Montage erfolgt
bauseits durch
den Tribünenhersteller nach Vorlage einer Stückliste
durch den
Tribünenhersteller.
Die Aufteilung der Platten ist schematisch in der
beigefügten
Planung vorab zur besseren Kalkulation dargestellt. Pro
Hallenteil ist jeweils eine Stufenanlage mit 120cm
Breite
auszuführen, die angerenzende Platten sind gleichmäßig
auf die
verbleibenden Abstände aufzuteilen.

Der Kraftabbau und die Unterkosntruktion erfolgt
ebenfalls
durch den Tribünenhersteller. Der Nachweis der
Prallwandfunktion hinsichtlich Krafftabbbau und
Ballwurfsicherheit erfolgt durch den Tribünehersteller.

**01.01.9 Frontverkleidung Aufsteckbande A, 3 Schichtplatte**
*** Bezugsbeschreibung
Lieferung von Plattenmaterial für mobile Aufsteckbande
der
bauseitige Teleskoptribünenanlage,  Plattenmaterial
nach
Stückliste Tribünenbauer liefern, zuschneiden inkl.
Kantenbearbeitung.

Ort: mobile Aufsteckbande, 2 reihig
Plattenmaterial: 3 Schichtplatte Fichte unbehandelt
Stärke: 19mm
Höhe Platte: ca. 45cm, Aufsteckbande insgesamt ca. 90cm
hoch
Breite/Länge Platten: ca. 200cm, bei Stufenanlage ca
120cm
Menge: 47,000 m²

**01.01.10 Frontverkleidung Tribüne B, 3 Schichtplatte**
*** wie Position 01.01.9
Lieferung von Plattenmaterial für 2 reihigen
Ausfahrbereich der
bauseitige Teleskoptribünenanlage

Ort: Tribüneverkleidung Ausfahrbereich, 2reihig, über
gesamte
Länge der Halle ca. 45m
Höhe Platte:  420-327cm
Breite/Länge Platten:  ca. 200cm, bei Stufenanlage
120cm
Menge: 30,000 m²

**01.01.11 Frontverkleidung Geländer C, 3 Schichtplatte**
*** wie Position 01.01.9
Lieferung von Plattenmaterial für Geländerbereich der
bauseitige Teleskoptribünenanlage.

Ort: Geländer hallenseitig, 4 teilig über gesamte
Länge der Halle
ca. 45m
Höhe Platte: ca. 36cm
Breite/Länge Platten: ca. 200cm, bei Stufenanalge ca.
120cm
Menge: 68,500 m²

**01.01.12 Verkleidung Geländer C1, Laufgangseitig, 3 Schichtplatte**
*** wie Position 01.01.9
Lieferung von Plattenmaterial für laufgangseitigen
Geländerbereich der bauseitige Teleskoptribünenanlage.

Ort: Geländer laufgangseitig, 3 teilig über gesamte
Länge der
Halle ca. 45m
Höhe Platte: ca. 36cm
Breite/Länge Platten: ca. 200cm, bei Stufenanalge ca.
120cm
Menge: 51,200 m²

**01.01.13 Aufpreis Mehrschichtplatte**
Aufpreis für Ausfürhugn der Positionen 01.01.9 bis
02.15 als
Mehrschichtplatte mit 1seitigem Echtholzfurnier
Fichte. Die
Platte wird ebenfalls mit einer Wachsbeize versehen.
Diese
Leistung wird in einer separaten Position kalkuliert.
Menge: 196,700 m²

**01.01.14 Prallwandabschluss**
Prallwandabschluss zur Nordseitigen Tribüne herstellen
aus
geeignetem Plattenmaterial, gesamter Höhe der
Prallwand,
oberer schräger Abschluss angepasst an die Neigung des
Ballabrollbrettes,die Vorderkanten der Nische sind im
Radius
5mm zu runden, inkl. aller Befestigunsmittel und
Nebenleistungen.

Material: 3 Schichtplatte Fichte d=19mm

Abschluss Ostsseite: Breite bis 27cm
Menge: 1,000 St

**01.01.15 Wandverkleidung Sprossenwandnischen**
Zulage für das Herstellen einer Sprossenwandnische,
inkl.
Anpassungsarbeiten der Unterkonstruktion für einen
minimalen
Aufbau der Nischenrückwand. seitl. sind durchlaufende
Laibungen aus gleichem Plattenmaterial herzustellen,
die
Vorderkanten der Nische sind im Radius 5mm zu runden,
inkl.
obeseitiger Anschluss, angepasst an angezendes
Ballabrollbrett,  inkl. aller Befestigunsmittel und
Nebenleistungen.

Abmessungen Nische: LXBXH  240x27x270cm
Laibungstiefe: bis 270mm

Material: 3 Schichtplatte Fichte, 19mm, unbehandelt
Fläche insgs. 31m²
Menge: 4,000 Stk

**01.01.16 Geräteklappen 45 x270cm**
*** Bezugsbeschreibung
als Zulage zur Wandverkleidung Pos. 01.01.4
herstellen, liefern
und fachgerecht montieren, um die Ketten/Seilzug für
die
Bedienung der Schaukelringanlagen bzw. für die
Unterbringung
der Tauanlage zu erreichen, flächenbündige
Revisionstür/Seilklappentür, ballwurfsichere
Ausführung,Öffnungswinkel 90°, inkl. aller
erforderlichen
Unterkonstruktionen/Rahmenkonstruktionen, inkl. aller
umlaufenden Anschlagdichtungen,
Verschluss mit einem Falleneinsteckschloss, Beschlag
flächenbündig durch eingelassenen KWS Klappring-
Muschelgriff, in Alu F1 eloxiert.

Oberhalb der Klappe verbleibt eine Öffnung für das
Einbringen
der Seile, Ecken auf Gehrung, hallenseitig unsichtbare
Bänder,
inkl. Anarbeitung des oberen Ballabrollbrettes.

angebotenes Produkt: '.........'
Menge: 2,000 Stk

**01.01.17 Revisionsklappe ballwurfsicher, für FBHK 90x70cm**
flächenbündige Revisionstür für bauseitige
Fußbodenheizkreisverteiler (FBHK), ballwurfsicher, als
Zulage
zur Wandverkleidung Pos. 01.01.4 herstellen, liefern
und
fachgerecht montieren Ausführung, Öffnungswinkel 90°
über
lange Seite, inkl. aller erforderlichen
Unterkonstruktionen/Rahmenkonstruktionen, inkl. aller
umlaufenden Anschlagdichtungen, Verschluss mit einem
Falleneinsteckschloss, Beschlag flächenbündig durch
eingelassenen KWS Klappring-Muschelgriff, in Alu F1
eloxiert.

Abmessungen FBHK: 90 x70cm

angebotenes Produkt: '.........'
Menge: 2,000 Stk

**01.01.18 Sporthallen Revisionstür, 40/60cm**
*** wie Position 01.01.16
jedoch als Revisonstür in den Abmessungen  40/60cm

angebotenes Produkt: '.........'
Menge: 1,000 Stk

**01.01.19 Ballabrollbrett, Tiefe ca. 150mm**
*** Bezugsbeschreibung
Ballabrollbrett aus Material wie Wandverkleidung als
oberen
Abschluss der prallwand liefern und fachgerecht
montieren.inkl.
Unterkonstruktion, inkl. Hallenecken auf Gehrung
ausbilden
Neigung ca. 5°
Menge: 16,100 m

**01.01.20 Ballabrollbrett, Tiefe ca. 270mm**
*** wie Position 01.01.19
Tiefe: 270mm
Menge: 25,000 m

**01.01.21 Sockelleiste h=10cm**
Sockelleiste aus Material wie Wandverkleidung als
unteren
Abschluss der Prallwand liefern und fachgerecht
montieren,
h=100mm
Menge: 88,300 m

**01.01.22 Aufpreis Sockelleiste schwarz**
Aufpreis zur Ausführung der Sockelleiste in schwarz
beschichtet, ansosnten wie vor beschrieben.
Menge: 88,300 m

**01.01.23 Sockeldichtung**
liefern und montieren einer schwarzen, elastischen,
Bodenanschlussdichtung.
Menge: 88,300 m

**01.01.24 Ausschnitte bis 0,05m²**
*** Bezugsbeschreibung
herstellen von Ausschnitten in der Wandverkleidung bis
zu einer
Größe von 0,1m² für Steckdosen, Lichtschalter,
rettungswegleuchten etc. inkl. notwendige
Kantenbearbeitung.

zusammengefasste Schalterreihen werden als 1 Stück
Ausschnitt gezählt, einzelne Schalter ebenfalls als
jeweils 1 Stk
Ausschnittsgröße.
Menge: 6,000 Stk

**01.01.25 Ausschnitte bis 0,1m²**
*** wie Position 01.01.24
Größe bis 0,1m²
Menge: 1,000 Stk

**01.01.26 Ausschnitte DN 100mm**
*** wie Position 01.01.24
als runder Ausschnitt DN 100
Menge: 1,000 Stk

**01.01.27 Abdeckung Rettungswegsleuchte**
Liefern und montieren einer Abdeckung für bauseitige
Rettungswegleuchten bestehend aus Spezialkunststoff
mit einer
Klappe aus bruchfestem und transparentem Polycarbonat
in 10
mm Stärke, einschließlich einarbeiten in die
Holzprallwand,
sowie erf. Verstärkung von Unterkonstruktion inkl.aller
Befestigungsmittel.

Lichte Maße Rettungsweg: 350x150 mm
Menge: 1,000 St

**01.01.28 Wachsbeize Prallwand Wände**
Sichtbare Flächen Prallwandverkleidung
mit Wachsbeize behandeln.
Ziel ist ein verhindern des "Nachgelbens" des
Fichtenholzes,
die Optik des frischen Schnittes sollte bestmöglich
erhalten
bleiben.
Beize vor Montage in Werkstatt auftragen, ggf. nach
Montage
nacharbeiten wo nötig. Streichen und nachbürsten.
Für Anwendungszwecke geeignetes Material,
nach Herstellerangaben verarbeiten,
UV beständig in Innenräumen

Beize z.B:
Rosner Wachsbeize 300 oder 118

gleichwertig oder bessere Beize der Wahl: '.........'
Menge: 234,200 m²

**01.01.29 Wachsbeize Prallwand Tribüne**
Plattenmaterial der Tribünenbeplankung
mit Wachsbeize behandeln.
Ziel ist ein verhindern des "Nachgelbens" des
Fichtenholzes,
die Optik des frischen Schnittes sollte bestmöglich
erhalten
bleiben.
Beize vor Montage in Werkstatt auftragen, ggf. nach
Montage
nacharbeiten wo nötig. Streichen und nachbürsten.
Für Anwendungszwecke geeignetes Material,
nach Herstellerangaben verarbeiten,
UV beständig in Innenräumen

Beize z.B:
Rosner Wachsbeize 300 oder 118

gleichwertig oder bessere Beize der Wahl: '.........'
Menge: 196,700 m²

**01.01.30 Aufpreis Akustiklochung**
Aufpreis für Plattenmaterial der Tribüne für
vorderseitiger
Schlitzung im Raster 32 mm und
rückseitiger Perforation zur Verbesserung der
akustischen Wirksamkeit inklusive werkseitig
aufkaschiertem
Akustikvlies, ein ungelochter Rand von umlaufend 60mm
ist
herzustellen.
Menge: 30,000 m²

#### Bereich 01.02 Einbauelemente

*Hinweis*
Alle im folgenden beschriebenen Elemente werden, in
die im
Titel "01 Prallwand" aufgeführte Wandverkleidung
integriert, d.h
sie sind hallenseitig mit der zuvor beschriebenen
Prallwandverkleidung auszuführen.
Die Vorrüstung dieser Ausführung ist in die jeweiligen
EP der im
folgenden beschriebenen Positionen mit
einzukalkulieren. Die
Beplankung erfolgt als Zulage Position im og. Titel der
Prallwände.

Die og. Anforderungen (kraftabbau und ballwurfsicher)
an die
Prallwand sind ebenfalls an die im folgenden
beschriebenen
Elemente zu stellen und nachzuweisen (Prüfzeugnisse mit
Abgabe des Angebotes).Es gelten die entsprechenden DIN
Vorschriften u.a. DIN EN 13241-1, sowie die DIN 18032-1

Sämtliche Einbauten müssen in vollem Umfang den
Unfallverhütungsvorschriften "Schule" der gesetzlichen
Unfallversicherung GUV entsprechen.

Für alle brandschutzrelevanten Türeinbauten sind die
entsprechenden Nachweise (Übereinstimmungsnachweis,
Fachunternehmererklärung etc.) zum Einbau dem Bauherrn
vorzulegen.

Alle Türen und Tore sollen mit Ihrer Oberkante
einheitlich bei
220cm abschließen.

**01.02.1 Sporthalleninnentür,1flg. Abm. 115x228cm**
*** Grundposition ZZ 001.0
Einbau der Tür als Sonderkonstruktionen gem. DIN 18032
für
Sporthallen.
Blend- und Türflügelrahmen aus Stahlrechteck- und
Anschlag- Profilrohren. Bautiefe 50 mm mit
integrierten Nuten
für Anschlagdichtungen. Dichtungsgummi Qualität EPDM,
Profilrohre auf Gehrung geschweißt und verschliffen,
Oberfläche entfettet und phosphatiert, anschließend
pulverlackiert in Feinstruktur, mittels 2-komponenten
Polyesterbeschichtung (nach DIN EN 13438 + DIN 55633).
Farbton ähnlich RAL 7016, nach Wahl AN. Schall- /
Wärmedämmung hergestellt durch vollflächig eingelegte
Akustik- Mineralwolldämmplatten 50 mm, nicht brennbar,
Wärmeleitfähigkeit 0,04 W/(m*K). Anpressdichtung an
Zarge
und Türblatt als dreiseitig umlaufende Neopren -
Falz- und Lippendichtung in Profilnuten eingelegt und
in
Gehrungen verklebt. Türblattkonstruktion so
Ausgeführt, dass ein Kürzen der Tür bis zu 20 mm ohne
Beeinträchtigung möglich ist.

Blendrahmen für Stumpfeinbau in der jeweils in der
Position
angegebenen Umfassungswand (Mauerwerk oder
Stahlbetonwand), flächenbündig mit umgebender
hallenseitiger
Prallwandverkleidung (Beschreibung siehe Titel 02).
Sämtliche öffenbare Elemente (Öffnungswinkel 90°)  wie
Türe
und Tore sind hallenseitig als elastische Prallwand mit
Holzverkleidung auszuführen. Die Vorrüstung dafür ist
in die
folgenden EP der Positionen miteinzukalkulieren. Die
Vergütung
der Verkleidung erfolgt als Zulage im Titel 02
Prallwand.

Verkleidung Hallengegenseite mit HPL beschichtete
Spanplatte, Oberfläche gem. Kollektion  z.b. EGGER od.
Resopal, unsichtbare Befestigung, inkl.
Kantenbearbeitung
(gefast).
Türblätter mit 3 seitig umlaufender Falz- und
Lippendichtung.

Fertigbeschichtung aller sichtbaren Stahlteile nach
RAL nach
Angaben AN. Ausführung entsprechend der Turnhallennorm
DIN 18032. Insbesondere sind die Spaltmasse zwischen
Zarge
und Türblatt einzuhalten.

Die Montage erfolgt stumpf zwischen den Laibungen oder
entsprechend dem Wandaufbau in die Tiefe der Halle
gerückt.
Die Befestigung erfolgt mit Stahlwinkel mit einer
mind. Dicke
von 5 mm, Ein Feinjustieren ist durch eingearbeitete
Langlöcher
möglich. Zu Verwenden sind nur dem Mauerwerk
entsprechende zugelassene Dübel und Schrauben.

Hallenseitigiges Türblattmaß/Türblattoberkante auf
220cm.
Das lichte Durchgangsmass muss immer mind. 90cm sein.

Beschlagsausstattung  1 flüglige Türen:

- 3 Stk schwere höhenverstellbare Anschweiß
Konstruktionsbänder  mit Druckkugellagern geeignet für
jeweiliges Türflügelgewicht

- Türflügel mit Objekt Einsteckschloss (DIN 18251)
Benutzerkategorie 3, PZ vorgerichtet.

- hallenseitig: Tunhallenmuscheldrücker in Edelstahl V
2a, in
versenkt liegender Ausführung Fabrikat FSB od. glw., PZ
gelocht

angebotenes Fabrikat: '..........'

- hallengegenseite: Rosettengarnitur Edelstahl, FSB,
od. glw.

angebotenes Fabrikat: '..........'

Ein Nachjustieren der Türen ist zu gewährleisten.
Spaltmaße
sind nur entsprechend der Tunhallennorm zulässig.

Abmessungen Rohbau von OKFFB BXH: 115x228cm
Lichte Durchgangsmaße:  mind. 90x220cm
DIN rechts
Menge: 1,000 St

**01.02.2 Zulage absenkbare Bodendichtung**
Zulage zur Türpostion für die Ausfürhung einer
automatisch
absenkbaren Bodendichtung.
Menge: 1,000 St

**01.02.3 Zulage Panikbeschlag DIN EN 179**
Zulage für Ausführung Schlosssystem für Panikbeschlag
nach
DIN EN 179, Umschaltfunktion B -
Drücker-Drückersystem, für
innenliegende Sporthallentür.
Menge: 1,000 St

**01.02.4 Türpuffer**
Montage geeeigneter Türpuffer für Wandmontage -
Intergrund
Mauerwerkswand7Stahlbetonwand, rund Edelstahl mit
schwarzen Gummipuffer im erforderlichen Abstand zur
Wand
gem. Planung, inkl. aller Materilaien und
Nebenleistungen.
Menge: 1,000 Stk

**01.02.5 Sporthallen- Außentüren 2 flg. ST 10**
porthallen - Türelement, 2-flg. Aussentüre
Türnummer: ST 10

 Angebotenes Fabrikat: '.........'
Angebotenes Profil: '.........'

Prüfzeugnis- Nr: '.........'
Prüfinstitut: '.........'

Rohbaumaß LB x LH* 1.820 x 2.280 mm  *OKFFB-UK
Sturz
 reier Durchgang ca. 1.420 x 2.200 mm

Sonderkonstruktion bestehend aus:

Türzarge 3-seitig umlaufendes flächenbündiges
Profilrohr aus verzinktem Stahl, mit thermischer
Trennung aus Edelstahl, Bautiefe 70 mm mit integrierten
Nuten für Anschlagdichtungen. Dichtungsgummi Qualität
EPDM. Profilrohre auf Gehrung geschweißt und
verschliefen, Fa. Forster oder gleichwertig. Oberfläche
entfettet und anschließend pulverlackiert in
Feinstruktur, mittels 2-komponenten
Polyesterbeschichtung (nach DIN EN 13438 + DIN 55633).
Farbton ähnlich RAL 7016.

Türflügel als 4-seitig umlaufendes flächenbündiges
Profilrohr aus verzinktem Stahl, mit thermischer
Trennung aus Edelstahl, mit integrierten Nuten für
Anschlagdichtungen. Dichtungsgummi Qualität EPDM, auf
Gehrung geschweißt und verschliefen, mit zwei
waagrechten Rohren in Schlosshöhe, Oberfläche
entfettet und
phosphatiert, anschließend pulverlackiert in
Feinstruktur, mittels
2-Komponenten Polyesterbeschichtung (nach DIN EN 13438
+
DIN 55633). Farbton ähnlich RAL 7016. Schall- /
Wärmedämmung hergestellt durch vollflächig eingelegte
Akustik-Mineralwolldämmplatten 60 mm, nicht brennbar,
Wärmeleitfähigkeit 0,035 W/(m*K). Anpressdichtung an
Zarge und Türblatt als dreiseitig umlaufende Neopren -
Falz- und Lippendichtung in Profilnuten eingelegt und
in Gehrungen verklebt.

Die hallenseitige Aufdopplung erfolgt in einer  12 mm
dicken Sperrholzplatte, mind. 9-fach BFU - 100 verleimt
sowie der zusätzlichen Verblendung, welche über die
jeweilige Hauptposition der zuzuordnenden
Prallwandverkleidung der Pos. [02.01.8] abgerechnet
wird. Die
Hallengegenseite/Außenbereich erhält ein mind. 3 mm
dickes
Aluminiumblech, unsichtbar befestigt und
pulverbeschichtet im Farbton nach Wahl des
Auftraggebers.

Inkl. hallenseitige flächenelastische
Unterkonstruktion der
Sporthallentüren  ( mind. 60% ). Diese
Prallwandeigenschaft
muss für die gesamte Aufdopplungsfläche ( Türblatt und
Blendrahmen ) nachgewiesen werden.

 Beschläge - Je Flügel 3 Stück schwere,
 höhenverstellbare Anschweiß-Konstruktionsbänder mit
wartungsfreundlichen Druckkugellagern,
Rollendurchmesser 20 mm, Bandhöhe 180 mm.
 Panikbeschlag für Notausgangsverschluss an
 2-flg. Türen, nach EN 179 (Vollpanik)
Panikeinsteckschloß am Gehflügel mit Schließnase,
Standflügel mit Panikeinsteckschloß und
selbstverrigelndes Schaltschloß, Einsteckschlösser mit
Edelstahl-Stulp, vorgerichtet für baus.PZ
Turnhallenmuscheldrücker Edelstahl V2A, außen
Türdrücker als Schutzbeschlag nach DIN 18257,in
Edelstahl
FSB oder gleichwertig

angebotesens Produkt Türdrücker: '.........'

Inkl.  verdeckten, innenliegenden Gleitschienen
Obentürschliesser mit einstellbarer Schließkraft,
Schließgeschwindigkeit und Endanschlag, sowie
regulierbarer Öffnungsdämpfung, liefern und innerhalb
des Flügels montiert. Eine Schließfolgeregelung
ermöglicht die korrekte Schließreihenfolge.

Fabrikat: DORMA ITS 96 GSR oder glw.

angebotenes Produkt: '.........'

Das Türblatt verfügt an der Unterkante über eine
automatisch absenkbare Bodendichtung.

Die Montage erfolgt entsprechend dem Wandaufbau
in die Tiefe der Halle gerückt. Die Befestigung
erfolgt mit
Stahlwinkeln in erforderlicher Starke an der
Bestandwand zur
Überbrückung der Einbautiefe Prallwand von ca. 15cm,
inkl.
aller Befestigugnsmittel und  benötigter
Holfsjkonstruktionen.
Ein Feinjustieren ist durch
eingearbeitete Langlöcher möglich. Zu Verwenden sind
nur dem Mauerwerk entsprechende zugelassene Dübel und
Schrauben.

Unterseitige Ausführung eines geeeigneten thermisch
getrennten Schwellenprofils, Höhe ca. 160mm.

Ausführung entsprechend der Turnhallennorm DIN 18032.
Insbesondere sind die Spaltmasse zwischen Zarge und
Türblatt einzuhalten.

angebotenes Produkt: '.........'

Herstellen, liefern und fachgerecht montieren

Rohbaumaß LB x LH* 1.820 x 2.280 mm
*OKFFB-UKSturz
 freier Durchgang ca. 1.420 x 2.200 mm
Menge: 1,000 St

**01.02.6 Geräteraumtor, Hintersturzbeschlag**
Sporthallentor für den Geräteraum
mit Hintersturzbeschlag

Rohbaumaß LB x LH* 3.500 x 2.200 mm
*OKFFB-UK Sturz
freier Durchgang ca. 2.980 x 2.200 mm

Gegengewichtstor mit Hintersturzbeschlag,
entsprechend der DIN 18032 und den Richtlinien des GUV
Sporthallentor, das weder beim Öffnen, noch im
geöffneten Zustand in die Halle hineinragt. Geprüft auf
ballwurfsichere Ausführung. In geschlossenem Zustand
seitliche Fuge nicht größer als 8 mm. Lichte
Durchgangshöhe mindestens 2200 mm.
Inkl. Ausrüsten des kompletten Torelementes
mit flächenelastischer Prallwandfunktion mit mind.
60% Kraftabbau, hallenseitige Prallwandbekleidung
separat zu kalkulieren unter Titel 02.

Die Einregulierung nach Beplankung ist im
Preis mit einzukalkulieren.

Angebotenes Fabrikat: '.........'

ballwurfsichere Ausführung des Tores geprüft durch:

Prüfstelle: '.........'

Datum der Prüfung: '.........'

TÜV-geprüfte Absturzsicherung (im Falle eines
Seilbruchs wird der Absturz des Torblatts verhindert).

Fabrikat / Typ der Absturzsicherung: '.........'

Torblattrahmen aus verwindungsfreien Profilstahlrohren,
mindestens 60x 40 x 2mm stark. Der Torblattrahmen muss
auf Gehrung geschweißt und völlig geschlossen sein.
Mindestens 2 entsprechend der Torbreite / Torhöhe
ausreichend stark dimensionierte Zwischenrohre
verstärken den Torblattrahmen. Torzarge  aus solidem
Profilstahl, mindestens 80x 50x2mm stark.

In den senkrechte Schienen bewegen sich Tor-
Gleitführungen aus abriebfestem Material mit
integrierter TÜV geprüfter Fallsicherung. In den
waagerechte Schienen bewegen sich kugelgelagerte
Laufrollen. Das Tor muss auch ohne zusätzliche
Dämpfungseinrichtungen ausgeglichen laufen.

Muschelgriff nach DIN 18032 in Edelstahlausführung mit
Innendrücker. Von Innen jederzeit zu öffnen. Zwei-
Punkte Verriegelung durch seitlich angebrachte,
gefederte Schließriegel aus Stahl.

2 Stück Gegengewichtsbehälter aus verzinktem
Stahlblech,
pulverbeschichtet nach RAL und Wahl AN,
Die Gegengewichtsbox ist aus Profilstahlrohren
geschweißt
und nimmt auftretende Kräfte auf und leitet sie in den
Fußboden.
Es findet keine Kraftbelastung am Sturz statt.

Die Montage erfolgt stumpf zwischen den Laibungen
oder entsprechend dem Wandaufbau in die Tiefe der Halle
gerückt. Die Befestigung erfolgt mit Stahlwinkel mit
einer mind. Dicke von 5 mm, Ein Feinjustieren ist durch
eingearbeitete Langlöcher möglich,
Zu Verwenden sind nur dem Mauerwerk/Stahlbeton
entsprechende zugelassene Dübel und
Schrauben. Alle Ecken und Kanten abgerundet, keien
scharfkkantigen Enden an Führungsschienen.

Ausführung entsprechend der Turnhallennorm DIN 18032
und den Richtlinien des GUV, sowie ASR 1.7 bzgl.
Geräteraumtormechanik

Befestigungsuntergründe
Seitlich: Mauerwerk
Boden: Heizestrich
Sturz: verputzte HEB Träger

Herstellen, liefern und fachgerecht montieren
Menge: 2,000 St

**01.02.7 Zulage Abhängung Laufschienen**
Zulage zur Pos. 01.02.6  zur Befestigugn der
waagerechten
Laufschienen an der bestehenden PI Träger Decke, 2x je
Laufschiene gem. Herstellerangaben, inkl. aller
Befestigungsmittel.

Abganghöhe von  150 bis 120cm

gem. Plan PW 05
Menge: 1,000 Psch

### Los 02 2 Städtebauförderung (Kulturzentrum, Jug

*Hinweis*
Dieses Los enthält keine Leistungen des vorliegenden
Gewerks.

### Los 03 3 FAG (Turnhallen A und B, Sanitärbereic

#### Bereich 03.01 Prallwand

**03.01.1 Akustikdämmung liefern und einbauen d=40mm**
Akustikdämmung aus Mineralfaser, nicht brennbar,
liefern und
montieren. Ein Abkippen der Dämmung ist durch eine
Abkippsicherung bzw. Befestigung auf der rückseitigen
Bestandswand zu verhindern und einzukalkulieren, inkl.
aller
Befestigungsmittel.

Dicke: 40 mm
Brandklasse: A1 (DIN EN 13501)
Einbauhöhe: bis 2.700 mm über OKFF
Unergrund: MAuerwerk, Stahlbeton
Raumgewicht:15kg/m³
längenbez. Stömungswiderstand: 5 bis 8 kPa s/m2

angebotenes Produkt '.........'

Auf den umlaufenden Wänden sind bauseitg
Elektrokabelkanäle
- Abmessungen 30x24mm-  montiert, das Anarbeiten an
diese
Känäle ist in den EP miteinzukalkulieren. Es sind ca.
5 Stk
dieser Kabelkanäle pro Wandseite bauseitig montiert.
Menge: 152,300 m²

**03.01.2 Prallwandunterkonstruktion normal entflammbar**
liefern und montieren einer Unterkonstruktion für die
in der
nachfolgenden Position beschriebenen
Prallwandverkleidung
zur Herstellung einer flächenelastischen Prallwand
nach DIN
18032-1, DIN 18032-3, Unterkonstruktion im
erforderlichen
Raster, lot- und fluchtgerecht, inkl. aller
Befestigungsmittel und
Winkel, herstellen.

Konstruktionstiefen: bis 150mm
Einbauhöhe: 270cm über OKFFB
Wanduntergrund: Mauerwerk/Stahlbeton

Eine Kopie des Prüfzeugnisses (ballwurfsicher und
Kraftabbau)
für die Eignung im Anwendungsfall ist dem Angebot
zwingend
beizulegen.

Die Abbrechnung der Verkleidung erfolgt in einer
separaten
Position. Der erforderliche Mehraufbau für den Bereich
der
Sprossenwandanordnung ist ebenfalls in einer separten
Position
zu kalkulieren.
Menge: 152,300 m²

**03.01.3 Wandverkleidung nordische Fichte**
Prallwandverkleidung aus 18mm Fichtepaneelen, Breite
von
40-95mm,unbehandelt, verdeckte umlaufende Befestigung,
Paneele umlaufend genutet mit mit Hilfe von Krallen
unsichtbar
auf Unterkonstruktion befestigt.

Holzqualität: Sortierung A nach DIN 68126
Längskanten: gerundet gem. GUV Schulen
Paneelausrichtung: vertikal
Fugenbreite ca. 5mm /max 7mm gem. GUV
Oberfläche: unbehandelt
Menge: 152,300 m²

**03.01.4 Akustikfilz**
Mineralfaserfreier Akustikfilz für Wand und
Deckenssysteme
liefern und vollflächig dauerhaft an der
Unterkonstruktion der
Prallwand befestigen, Farbe schwarz, Flächengewicht ca.
350g/m², Brandklasse B 1, inkl. aller Materialien und
Nebenleistungen.
Der Akustikfilz ist ebenfalls im Bereich der Tor- udn
Türanlagen
auszuführen.
Menge: 152,300 m²

**03.01.5 Zulage bekleiden von Sporthallentüren 1 flüglig**
*** Bezugsbeschreibung
Zulage zur Pos. 03.01.3 für die Ausstattung der
1flügligen
Sporthallenzugangstüren (Siehe Tiele 02 Einbauten)  im
System
der angrenzenden Prallwandverkleidung, inkl. aller
Materilaien
Anschnitt und Kantenausführungen.

Abmessungen
Breite bis 130cm
Höhe bis 220cm
Menge: 7,000 Stk

**03.01.6 Zulage bekleiden von Sporthallentüren 2flügig**
*** wie Position 03.01.5
zweiflüglige Sporthallentüren

Abmessungen
Breite bis 200cm
Höhe bis 250cm
Menge: 1,000 Stk

**03.01.7 Zulage Anarbeiten Fenster**
Zulage für das dreiseitige Anarbeiten der
Unterkontruktion, der
Wandverkleidung und des Ballabrollbrettes der
Prallwand an
das Innenfenster auf der Westseite, inkl. aller
Zuschnitt und
Kantenbearbeitungen, sowie Befestigungsmittel.
Menge: 5,000 m

**03.01.8 Zulage Anarbeiten Regiekanzel**
Zulage für das Anarbeiten der Unterkontruktion, der
Wandverkleidung, des Ballabrollbrettes, sowie der
Wandverkleidung an die herausragendene Wandkonstruktion
der Regiekanzel, inkl. aller Zuschnitt- und
Kantenbearbeitungen,
sowie Befestigungsmittel.
Menge: 1,000 psch

**03.01.9 Prallwandabschluss**
Prallwandabschluss zur Nordseitigen Tribüne herstellen
aus
geeignetem Plattenmaterial, gesamter Höhe der
Prallwand,
oberer schräger Abschluss angepasst an die Neigung des
Ballabrollbrettes,die Vorderkanten der Nische sind im
Radius
5mm zu runden, inkl. aller Befestigunsmittel und
Nebenleistungen.

Material: 3 Schichtplatte Fichte d=19mm

Abschluss Westseite: Breite 15cm
Menge: 1,000 St

**03.01.10 Revisionsklappe ballwurfsicher, für FBHK 120x70cm**
*** Bezugsbeschreibung
flächenbündige Revisionstür für bauseitige
Fußbodenheizkreisverteiler (FBHK), ballwurfsicher, als
Zulage
zur Wandverkleidung Pos. 03.01.3 herstellen, liefern
und
fachgerecht montieren Ausführung, Öffnungswinkel 90°
über
lange Seite, inkl. aller erforderlichen
Unterkonstruktionen/Rahmenkonstruktionen, inkl. aller
umlaufenden Anschlagdichtungen, Verschluss mit einem
Falleneinsteckschloss, Beschlag flächenbündig durch
eingelassenen KWS Klappring-Muschelgriff, in Alu F1
eloxiert.

Abmessungen FBHK: 120x70cm

angebotenes Produkt: '.........'
Menge: 1,000 Stk

**03.01.11 Revisionsklappe ballwurfsicher, für FBHK 105x70cm**
*** wie Position 03.01.10
Abmessungen 105x70cm
Menge: 1,000 St

**03.01.12 Ballabrollbrett, Tiefe ca. 150mm**
Ballabrollbrett aus Material wie Wandverkleidung als
oberen
Abschluss der prallwand liefern und fachgerecht
montieren.inkl.
Unterkonstruktion, inkl. Hallenecken auf Gehrung
ausbilden
Neigung ca. 5°
Menge: 56,400 m

**03.01.13 Sockelleiste h=10cm**
Sockelleiste aus Material wie Wandverkleidung als
unteren
Abschluss der Prallwand liefern und fachgerecht
montieren,
h=100mm
Menge: 56,500 m

**03.01.14 Aufpreis Sockelleiste schwarz**
Aufpreis zur Ausführung der Sockelleiste in schwarz
beschichtet, ansosnten wie vor beschrieben.
Menge: 56,500 m

**03.01.15 Sockeldichtung**
liefern und montieren einer schwarzen, elastischen,
Bodenanschlussdichtung.
Menge: 56,500 m

**03.01.16 Ausschnitte bis 0,05m²**
*** Bezugsbeschreibung
herstellen von Ausschnitten in der Wandverkleidung bis
zu einer
Größe von 0,1m² für Steckdosen, Lichtschalter,
rettungswegleuchten etc. inkl. notwendige
Kantenbearbeitung.

zusammengefasste Schalterreihen werden als 1 Stück
Ausschnitt gezählt, einzelne Schalter ebenfalls als
jeweils 1 Stk
Ausschnittsgröße.
Menge: 14,000 Stk

**03.01.17 Ausschnitte bis 0,1m²**
*** wie Position 03.01.16
Größe bis 0,1m²
Menge: 1,000 Stk

**03.01.18 Ausschnitte bis 0,25m²**
*** wie Position 03.01.16
Größe bis 0,25m²
Menge: 2,000 Stk

**03.01.19 Ausschnitte DN 100mm**
*** wie Position 03.01.16
als runder Ausschnitt DN 100
Menge: 5,000 Stk

**03.01.20 Abdeckung Rettungswegsleuchte**
Liefern und montieren einer Abdeckung für bauseitige
Rettungswegleuchten bestehend aus Spezialkunststoff
mit einer
Klappe aus bruchfestem und transparentem Polycarbonat
in 10
mm Stärke, einschließlich einarbeiten in die
Holzprallwand,
sowie erf. Verstärkung von Unterkonstruktion inkl.aller
Befestigungsmittel.

Lichte Maße Rettungsweg: 350x150 mm
Menge: 4,000 St

**03.01.21 Wachsbeize Prallwand Wände**
Sichtbare Flächen Prallwandverkleidung
mit Wachsbeize behandeln.
Ziel ist ein verhindern des "Nachgelbens" des
Fichtenholzes,
die Optik des frischen Schnittes sollte bestmöglich
erhalten
bleiben.
Beize vor Montage in Werkstatt auftragen, ggf. nach
Montage
nacharbeiten wo nötig. Streichen und nachbürsten.
Für Anwendungszwecke geeignetes Material,
nach Herstellerangaben verarbeiten,
UV beständig in Innenräumen

Beize z.B:
Rosner Wachsbeize 300 oder 118

gleichwertig oder bessere Beize der Wahl: '.........'
Menge: 152,300 m²

#### Bereich 03.02 Einbauelemente

*Hinweis*
Alle im folgenden beschriebenen Elemente werden, in
die im
Titel "01 Prallwand" aufgeführte Wandverkleidung
integriert, d.h
sie sind hallenseitig mit der zuvor beschriebenen
Prallwandverkleidung auszuführen.
Die Vorrüstung dieser Ausführung ist in die jeweiligen
EP der im
folgenden beschriebenen Positionen mit
einzukalkulieren. Die
Beplankung erfolgt als Zulage Position im og. Titel der
Prallwände.

Die og. Anforderungen (kraftabbau und ballwurfsicher)
an die
Prallwand sind ebenfalls an die im folgenden
beschriebenen
Elemente zu stellen und nachzuweisen (Prüfzeugnisse mit
Abgabe des Angebotes).Es gelten die entsprechenden DIN
Vorschriften u.a. DIN EN 13241-1, sowie die DIN 18032-1

Sämtliche Einbauten müssen in vollem Umfang den
Unfallverhütungsvorschriften "Schule" der gesetzlichen
Unfallversicherung GUV entsprechen.

Für alle brandschutzrelevanten Türeinbauten sind die
entsprechenden Nachweise (Übereinstimmungsnachweis,
Fachunternehmererklärung etc.) zum Einbau dem Bauherrn
vorzulegen.

Alle Türen und Tore sollen mit Ihrer Oberkante
einheitlich bei
220cm abschließen.

**03.02.1 Sporthalleninnentür,1flg. Abm. 115x228cm**
*** Grundposition ZZ 001.0
*** Bezugsbeschreibung
Einbau der Tür als Sonderkonstruktionen gem. DIN 18032
für
Sporthallen.
Blend- und Türflügelrahmen aus Stahlrechteck- und
Anschlag- Profilrohren. Bautiefe 50 mm mit
integrierten Nuten
für Anschlagdichtungen. Dichtungsgummi Qualität EPDM,
Profilrohre auf Gehrung geschweißt und verschliffen,
Oberfläche entfettet und phosphatiert, anschließend
pulverlackiert in Feinstruktur, mittels 2-komponenten
Polyesterbeschichtung (nach DIN EN 13438 + DIN 55633).
Farbton ähnlich RAL 7016, nach Wahl AN. Schall- /
Wärmedämmung hergestellt durch vollflächig eingelegte
Akustik- Mineralwolldämmplatten 50 mm, nicht brennbar,
Wärmeleitfähigkeit 0,04 W/(m*K). Anpressdichtung an
Zarge
und Türblatt als dreiseitig umlaufende Neopren -
Falz- und Lippendichtung in Profilnuten eingelegt und
in
Gehrungen verklebt. Türblattkonstruktion so
Ausgeführt, dass ein Kürzen der Tür bis zu 20 mm ohne
Beeinträchtigung möglich ist.

Blendrahmen für Stumpfeinbau in der jeweils in der
Position
angegebenen Umfassungswand (Mauerwerk oder
Stahlbetonwand), flächenbündig mit umgebender
hallenseitiger
Prallwandverkleidung (Beschreibung siehe Titel 02).
Sämtliche öffenbare Elemente (Öffnungswinkel 90°)  wie
Türe
und Tore sind hallenseitig als elastische Prallwand mit
Holzverkleidung auszuführen. Die Vorrüstung dafür ist
in die
folgenden EP der Positionen miteinzukalkulieren. Die
Vergütung
der Verkleidung erfolgt als Zulage im Titel 02
Prallwand.

Verkleidung Hallengegenseite mit HPL beschichtete
Spanplatte, Oberfläche gem. Kollektion  z.b. EGGER od.
Resopal, unsichtbare Befestigung, inkl.
Kantenbearbeitung
(gefast).
Türblätter mit 3 seitig umlaufender Falz- und
Lippendichtung.

Fertigbeschichtung aller sichtbaren Stahlteile nach
RAL nach
Angaben AN. Ausführung entsprechend der Turnhallennorm
DIN 18032. Insbesondere sind die Spaltmasse zwischen
Zarge
und Türblatt einzuhalten.

Die Montage erfolgt stumpf zwischen den Laibungen oder
entsprechend dem Wandaufbau in die Tiefe der Halle
gerückt.
Die Befestigung erfolgt mit Stahlwinkel mit einer
mind. Dicke
von 5 mm, Ein Feinjustieren ist durch eingearbeitete
Langlöcher
möglich. Zu Verwenden sind nur dem Mauerwerk
entsprechende zugelassene Dübel und Schrauben.

Hallenseitigiges Türblattmaß/Türblattoberkante auf
220cm.
Das lichte Durchgangsmass muss immer mind. 90cm sein.

Beschlagsausstattung  1 flüglige Türen:

- 3 Stk schwere höhenverstellbare Anschweiß
Konstruktionsbänder  mit Druckkugellagern geeignet für
jeweiliges Türflügelgewicht

- Türflügel mit Objekt Einsteckschloss (DIN 18251)
Benutzerkategorie 3, PZ vorgerichtet.

- hallenseitig: Tunhallenmuscheldrücker in Edelstahl V
2a, in
versenkt liegender Ausführung Fabrikat FSB od. glw., PZ
gelocht

angebotenes Fabrikat: '..........'

- hallengegenseite: Rosettengarnitur Edelstahl, FSB,
od. glw.

angebotenes Fabrikat: '..........'

Ein Nachjustieren der Türen ist zu gewährleisten.
Spaltmaße
sind nur entsprechend der Tunhallennorm zulässig.

Abmessungen Rohbau von OKFFB BXH: 115x228cm
Lichte Durchgangsmaße:  mind. 90x220cm
DIN rechts
Menge: 4,000 St

**03.02.2 Sporthalleninnentür,1 flg. 115x228m**
*** wie Position 03.02.1
DIN links
Menge: 2,000 St

**03.02.3 Sporthalleninnentür, 2flg.160x2280**
*** wie Position 03.02.1
als 2 flüglige Ausführung
Geh- und Standflügel, Teilung 1/3 - 2/3
Standflügel mit Einsteck Türkantriegel zum Versperren.

Rohbaumaße ab OK FFB B X H: 160x228cm
Durchgangslichte 140cm
Türnummer: ST 03
Menge: 1,000 Stk

**03.02.4 Sporthalleninnentür,1 flg. 115x180cm**
*** wie Position 03.02.1
Höhe 180cm

Ort: Tür unterhalb der Regiekanzel
Türnnr.: ST 7
Menge: 1,000 St

**03.02.5 Zulage absenkbare Bodendichtung**
Zulage zur Türpostion für die Ausfürhung einer
automatisch
absenkbaren Bodendichtung.
Menge: 6,000 St

**03.02.6 Zulage Ausführung Nachströmöffnung**
Zulage für Sporthallentürausführung mit Unterschnitt zu
Herstellung einer Nachströmöffnung von 60m³/h über
gesamte
Türblattbreite.
Menge: 1,000 St

**03.02.7 Zulage Panikbeschlag DIN EN 179**
Zulage für Ausführung Schlosssystem für Panikbeschlag
nach
DIN EN 179, Umschaltfunktion B -
Drücker-Drückersystem, für
innenliegende Sporthallentür.
Menge: 4,000 St

**03.02.8 Türpuffer**
Montage geeeigneter Türpuffer für Wandmontage -
Intergrund
Mauerwerkswand7Stahlbetonwand, rund Edelstahl mit
schwarzen Gummipuffer im erforderlichen Abstand zur
Wand
gem. Planung, inkl. aller Materilaien und
Nebenleistungen.
Menge: 8,000 Stk

**03.02.9 Zulage Obentürschließer**
Gleitschienenobentürschließer für einflüglige Türen
bis 140cm
Türbreite,für die Montage an den Türen Pos.1+4 gem.
Planung
,von vorn einstellbare Schließkraft,
Schließgeschwindigkeit,
Öffnungsdämpfung und Endschlag,, Normalmontage auf
Türblatt/Bandseite, mit Montageplatte inkl. aller
MAterialien und
Nebenleisutngen.

angebotenes Fabrikat: '..........'
Menge: 2,000 Stk

### Los 04 4 FAG +15% Nachmittagsbetreuung

*Hinweis*
Dieses Los enthält keine Leistungen des vorliegenden
Gewerks.

### Los 05 5 Übergeordneter Bereich

*Hinweis*
Die nachfolgenden Positionen beschreiben
Leistungspauschalen, die Zusammenhängend für zuvor
genannten Losbereiche gelten und die den
Förderbereichen
jeweils anteilig zugeorndet werden können.

#### Bereich 05.01 Vorarbeiten

**05.01.1 Baustelleneinrichtung**
Dem Auftragnehmer wird folgendes gestellt:
- Bauwasseranschluss
- Baustromanschluss
- Baustellentoilette mit Handwascheinrichtung
- Einzäunung der Baustelle und kleiner Lagerplatz

Die für die Arbeiten notwendige verbleibende
Baustelleneinrichtung wie z.B. Hebezeug,
Schutzeinrichtungen,
Aufenthaltsräume, Genehmigungen, Zulassungen usw..sind
wenn nicht ausgeschrieben mit der Pauschale abgegolten.
Menge: 1,000 Psch

**05.01.2 Mustervorlage**
Vor Ausfürhugnsbeginn ist dem AG bis zu drei Muster
,Abmessungen ca. DIN A4 Größe, zur Freigabe der
endfertigen
Oberfläche der Prallwand zur Freigabe vorzulegen.
Menge: 1,000 psch

**05.01.3 Vorlage Werk- und Montageplanung**
erstellen einer prüffähigen Werk- und Montageplanung
in allen
Ansichten und relevanten Schnitten.
Die erforderlichen Abänderungen der Pläne bis zur
Freigabe
sind in dieser Pauschale abgegolten.
Menge: 1,000 Psch

**05.01.4 Gerüst aufstellen, vorhalten, abbauen**
Flächen-, Fahr- oder Rohrrahmengerüste aufstellen,
umsetzen, vorhalten über die Dauer der vertraglichen
Leistung, abbauen. Ausführung entsprechend der
jeweiligen Bauaufgabe unter Beachtung der
Unfallverhütungsvorschriften bzw. Auflagen der
Berufsgenossenschaft.

Arbeitshöhen: bis ca. 2.700 mm ü. OKRD
Menge: 1,000 psch

#### Bereich 05.02 Stundenlohnarbeiten

*Hinweis*
Für unvorhergesehene Arbeiten, welche gegen Nachweis
und
nur mit schriftlicher Auftragserteilung des
Architekten ausgeführt
werden dürfen, sind tägliche Berichte über Leistung
usw. der
Bauleitung zur Anerkennung vorzulegen. Nicht
unterzeichnete
Zettel gelten als nicht ausgeführt und werden nicht
anerkannt.
Stundenlöhne (Verrechnungslöhne) einschl. Handwerkzeug,
Kleingeräte und Gerüst, samt deren Instandsetzung,
sowie Lohn-Nebenkosten, Geschäftsunkosten und Gewinn,
Vergütung der Meister und Vorarbeiter nur dann, wenn
deren
Gestellung vom Auftraggeber verlangt wird.

**05.02.1 Stundensatz Meister**
Stundensatz für unvorhergesehene Arbeiten, welche nur
nach
ausdrücklicher Beauftragung des Bauherrn und / oder der
Bauleitung, mit täglich zu erbringendem Nachweis der
erbrachten Leistungen ausgeführt werden dürfen. Alle
Nebenkosten wie Fahrzeit, Auslösung usw. sind
einzurechnen.
Menge: 40,000 Std

**05.02.2 Stundensatz Vorarbeiter**
Stundensatz für unvorhergesehene Arbeiten, welche nur
nach
ausdrücklicher Beauftragung des Bauherrn und / oder der
Bauleitung, mit täglich zu erbringendem Nachweis der
erbrachten Leistungen ausgeführt werden dürfen. Alle
Nebenkosten wie Fahrzeit, Auslösung usw. sind
einzurechnen.
Menge: 40,000 Std

**05.02.3 Stundensatz Helfer**
Stundensatz für unvorhergesehene Arbeiten, welche nur
nach
ausdrücklicher Beauftragung des Bauherrn und / oder der
Bauleitung, mit täglich zu erbringendem Nachweis der
erbrachten Leistungen ausgeführt werden dürfen. Alle
Nebenkosten wie Fahrzeit, Auslösung usw. sind
einzurechnen.
Menge: 40,000 Std

USt %: 19,00
